# Luminaria, de 1276x170x100 mm, para 2 lámparas fluorescentes TL de 36 W, modelo OD-8551 2x36 AF Metacrilato "ODEL-LUX"

- Propiedad del archivo: CYPE INGENIEROS, S.A.
- Formato: FIEBDC-3/2002
- Divisa: EUR
- Costes indirectos: 3.00 %
- IVA: 21.00 %

## I Instalaciones

### II Iluminación

#### III Interior

**III010** Ud Luminaria, de 1276x170x100 mm, para 2 lámparas fluorescentes TL de 36 W, modelo OD-8551 2x36 AF Metacrilato "ODEL-LUX".
Suministro e instalación de luminaria, de 1276x170x100 mm, para 2 lámparas fluorescentes TL de 36 W, modelo OD-8551 2x36 AF Metacrilato "ODEL-LUX", con cuerpo de poliéster reforzado con fibra de vidrio; reflector interior de chapa de acero, termoesmaltado, blanco; difusor de metacrilato; balasto magnético; protección IP 65 y rendimiento mayor del 65%. Incluso lámparas.
Incluye: Replanteo. Montaje, conexionado y comprobación de su correcto funcionamiento.
Criterio de medición de proyecto: Número de unidades previstas, según documentación gráfica de Proyecto.
Criterio de medición de obra: Se medirá el número de unidades realmente ejecutadas según especificaciones de Proyecto.

| Código | Ud | Descripción | Rendimiento | Precio | Importe |
|---|---|---|---|---|---|
| mt34ode100qee | Ud | Luminaria, de 1276x170x100 mm, para 2 lámparas fluorescentes TL de 36 W, modelo OD-8551 2x36 AF Metacrilato "ODEL-LUX", con cuerpo de poliéster reforzado con fibra de vidrio; reflector interior de chapa de acero, termoesmaltado, blanco; difusor de metacrilato; balasto magnético; protección IP 65 y rendimiento mayor del 65%. (material) | 1.000 | 26.02 | 26.02 |
| mt34tuf010l | Ud | Tubo fluorescente TL de 36 W. (material) | 2.000 | 7.21 | 14.42 |
| mo003 | h | Oficial 1ª electricista. (mano de obra) | 0.300 | 17.82 | 5.35 |
| mo102 | h | Ayudante electricista. (mano de obra) | 0.300 | 16.10 | 4.83 |
| % | % | Costes directos complementarios | 2 % | 50.62 | 1.01 |
|  |  | Costes directos |  |  | 51.63 |
