# Luminaria de techo, de 597x597x85 mm, para 3 lámparas fluorescentes TL de 18 W, modelo OD-3441 3x18W AF TL "ODEL-LUX"

- Propiedad del archivo: CYPE INGENIEROS, S.A.
- Formato: FIEBDC-3/2002
- Divisa: EUR
- Costes indirectos: 3.00 %
- IVA: 21.00 %

## I Instalaciones

### II Iluminación

#### III Interior

**III130** Ud Luminaria de techo, de 597x597x85 mm, para 3 lámparas fluorescentes TL de 18 W, modelo OD-3441 3x18W AF TL "ODEL-LUX".
Suministro e instalación de luminaria de techo, de 597x597x85 mm, para 3 lámparas fluorescentes TL de 18 W, modelo OD-3441 3x18W AF TL "ODEL-LUX"; cuerpo de luminaria de chapa de acero termoesmaltado en color blanco; óptica formada por lamas longitudinales y transversales parabólicas de aluminio acabado semimate; balasto magnético; protección IP 20 y aislamiento clase F. Incluso lámparas.
Incluye: Replanteo. Montaje, conexionado y comprobación de su correcto funcionamiento.
Criterio de medición de proyecto: Número de unidades previstas, según documentación gráfica de Proyecto.
Criterio de medición de obra: Se medirá el número de unidades realmente ejecutadas según especificaciones de Proyecto.
Criterio de valoración económica: El precio no incluye las ayudas de albañilería para instalaciones.

| Código | Ud | Descripción | Rendimiento | Precio | Importe |
|---|---|---|---|---|---|
| mt34ode270qa | Ud | Luminaria de techo, de 597x597x85 mm, para 3 lámparas fluorescentes TL de 18 W, modelo OD-3441 3x18W AF TL "ODEL-LUX"; cuerpo de luminaria de chapa de acero termoesmaltado en color blanco; óptica formada por lamas longitudinales y transversales parabólicas de aluminio acabado semimate; balasto magnético; protección IP 20 y aislamiento clase F. (material) | 1.000 | 100.53 | 100.53 |
| mt34tuf010k | Ud | Tubo fluorescente TL de 18 W. (material) | 3.000 | 7.21 | 21.63 |
| mo003 | h | Oficial 1ª electricista. (mano de obra) | 0.400 | 17.82 | 7.13 |
| mo102 | h | Ayudante electricista. (mano de obra) | 0.400 | 16.10 | 6.44 |
| % | % | Costes directos complementarios | 2 % | 135.73 | 2.71 |
|  |  | Costes directos |  |  | 138.44 |
