# Luminaria empotrada "LLEDÓ"

- Propiedad del archivo: CYPE INGENIEROS, S.A.
- Formato: FIEBDC-3/2002
- Divisa: EUR
- Costes indirectos: 3.00 %
- IVA: 21.00 %

## I Instalaciones

### II Iluminación

#### III Interior

**III135** Ud Luminaria empotrada "LLEDÓ".
Luminaria cuadrada de techo, de chapa de acero, acabado termoesmaltado, de color blanco acabado mate, no regulable, serie eQ Modular System 60x60 M4, referencia 3255E42683000BM "LLEDÓ", de 24 W, alimentación a 220/240 V y 50-60 Hz, de 597x597x63 mm, con cuatro lámparas LED LED830, temperatura de color 3000 K, óptica formada por reflector recubierto con aluminio vaporizado, acabado muy brillante, de alto rendimiento, haz de luz extensivo 72°, marco embellecedor, índice de deslumbramiento unificado menor de 19, índice de reproducción cromática mayor de 80, flujo luminoso 2393 lúmenes, grado de protección IP40, con elementos de fijación para falso techo de escayola o de placas de yeso laminado, referencia 3255000000000, ventosa para instalación rápida y registro de luminaria, referencia 325500000000K. Instalación empotrada.
Incluye: Replanteo. Montaje, conexionado y comprobación de su correcto funcionamiento.
Criterio de medición de proyecto: Número de unidades previstas, según documentación gráfica de Proyecto.
Criterio de medición de obra: Se medirá el número de unidades realmente ejecutadas según especificaciones de Proyecto.
Criterio de valoración económica: El precio no incluye las ayudas de albañilería para instalaciones.

| Código | Ud | Descripción | Rendimiento | Precio | Importe |
|---|---|---|---|---|---|
| mt34lle091aa | Ud | Luminaria cuadrada de techo, de chapa de acero, acabado termoesmaltado, de color blanco acabado mate, no regulable, serie eQ Modular System 60x60 M4, referencia 3255E42683000BM "LLEDÓ", de 24 W, alimentación a 220/240 V y 50-60 Hz, de 597x597x63 mm, con cuatro lámparas LED LED830, temperatura de color 3000 K, óptica formada por reflector recubierto con aluminio vaporizado, acabado muy brillante, de alto rendimiento, haz de luz extensivo 72°, marco embellecedor, índice de deslumbramiento unificado menor de 19, índice de reproducción cromática mayor de 80, flujo luminoso 2393 lúmenes, grado de protección IP40, para empotrar. (material) | 1.000 | 210.08 | 210.08 |
| mt34lle097a | Ud | Elementos de fijación para falso techo de escayola o de placas de yeso laminado, referencia 3255000000000 "LLEDÓ". (material) | 1.000 | 17.69 | 17.69 |
| mt34lle099a | Ud | Ventosa para instalación rápida y registro de luminaria, referencia 325500000000K "LLEDÓ". (material) | 1.000 | 82.00 | 82.00 |
| mo003 | h | Oficial 1ª electricista. (mano de obra) | 0.300 | 19.56 | 5.87 |
| mo102 | h | Ayudante electricista. (mano de obra) | 0.300 | 18.01 | 5.40 |
| % | % | Costes directos complementarios | 2 % | 321.04 | 6.42 |
|  |  | Costes directos |  |  | 327.46 |
