# Luminaria lineal de techo

- Propiedad del archivo: CYPE INGENIEROS, S.A.
- Formato: FIEBDC-3/2002
- Divisa: EUR
- Costes indirectos: 3.00 %
- IVA: 21.00 %

## I Instalaciones

### II Iluminación

#### III Interior

**III145** Ud Luminaria lineal de techo, de chapa de acero, acabado termoesmaltado, de color blanco acabado mate texturizado, no regulable, serie Ice Line 2 LED S, referencia 296303383000008 "LLEDÓ", de 30 W, alimentación a 220/240 V y 50-60 Hz, de 75x1502x75 mm, con lámpara LED LED830, temperatura de color 3000 K, difusor de policarbonato opal color hielo, índice de reproducción cromática mayor de 80, flujo luminoso 2440 lúmenes, grado de protección IP20, con kit de inicio y final de línea para luminaria lineal, referencia 296300000000K y elementos de fijación para instalación de luminaria de superficie, referencia 2933000000000; instalación en superficie.
Luminaria lineal de techo, de chapa de acero, acabado termoesmaltado, de color blanco acabado mate texturizado, no regulable, serie Ice Line 2 LED S, referencia 296303383000008 "LLEDÓ", de 30 W, alimentación a 220/240 V y 50-60 Hz, de 75x1502x75 mm, con lámpara LED LED830, temperatura de color 3000 K, difusor de policarbonato opal color hielo, índice de reproducción cromática mayor de 80, flujo luminoso 2440 lúmenes, grado de protección IP20, con kit de inicio y final de línea para luminaria lineal, referencia 296300000000K y elementos de fijación para instalación de luminaria de superficie, referencia 2933000000000; instalación en superficie.
Incluye: Replanteo. Montaje, conexionado y comprobación de su correcto funcionamiento.
Criterio de medición de proyecto: Número de unidades previstas, según documentación gráfica de Proyecto.
Criterio de medición de obra: Se medirá el número de unidades realmente ejecutadas según especificaciones de Proyecto.

| Código | Ud | Descripción | Rendimiento | Precio | Importe |
|---|---|---|---|---|---|
| mt34lle130cg | Ud | Luminaria lineal de techo, de chapa de acero, acabado termoesmaltado, de color blanco acabado mate texturizado, no regulable, serie Ice Line 2 LED S, referencia 296303383000008 "LLEDÓ", de 30 W, alimentación a 220/240 V y 50-60 Hz, de 75x1502x75 mm, con lámpara LED LED830, temperatura de color 3000 K, difusor de policarbonato opal color hielo, índice de reproducción cromática mayor de 80, flujo luminoso 2440 lúmenes, grado de protección IP20. (material) | 1.000 | 268.51 | 268.51 |
| mt34lle131a | Ud | Kit de inicio y final de línea para luminaria lineal, referencia 296300000000K "LLEDÓ", con regletas de conexión. (material) | 1.000 | 29.96 | 29.96 |
| mt34lle134a | Ud | Elementos de fijación para instalación de luminaria de superficie, referencia 2933000000000 "LLEDÓ". (material) | 1.000 | 5.02 | 5.02 |
| mo003 | h | Oficial 1ª electricista. (mano de obra) | 0.300 | 19.11 | 5.73 |
| mo102 | h | Ayudante electricista. (mano de obra) | 0.300 | 17.50 | 5.25 |
| % | % | Costes directos complementarios | 2 % | 314.47 | 6.29 |
|  |  | Costes directos |  |  | 320.76 |
