# Proyector orientable para carril electrificado trifásico

- Propiedad del archivo: CYPE INGENIEROS, S.A.
- Formato: FIEBDC-3/2002
- Divisa: EUR
- Costes indirectos: 3.00 %
- IVA: 21.00 %

## I Instalaciones

### II Iluminación

#### III Interior

**III210** Ud Proyector orientable para carril electrificado trifásico, de 85 mm de diámetro y 104,5 mm de altura, para 1 lámpara halógena QT 12 de 75 W, modelo EVENT CSH 1x75W QT-LP12 Super Spot Blanco Mate "ODEL-LUX".
Suministro e instalación de proyector orientable para carril electrificado trifásico, de 85 mm de diámetro y 104,5 mm de altura, para 1 lámpara halógena QT 12 de 75 W, modelo EVENT CSH 1x75W QT-LP12 Super Spot Blanco Mate "ODEL-LUX"; cuerpo de luminaria de plástico, color blanco mate; reflector de aluminio; óptica super intensiva; balasto electrónico; protección IP 20 y aislamiento clase F. Incluso lámparas.
Incluye: Replanteo. Montaje, conexionado y comprobación de su correcto funcionamiento.
Criterio de medición de proyecto: Número de unidades previstas, según documentación gráfica de Proyecto.
Criterio de medición de obra: Se medirá el número de unidades realmente ejecutadas según especificaciones de Proyecto.

| Código | Ud | Descripción | Rendimiento | Precio | Importe |
|---|---|---|---|---|---|
| mt34ode560ga | Ud | Proyector orientable para carril electrificado trifásico, de 85 mm de diámetro y 104,5 mm de altura, para 1 lámpara halógena QT 12 de 75 W, modelo EVENT CSH 1x75W QT-LP12 Super Spot Blanco Mate "ODEL-LUX"; cuerpo de luminaria de plástico, color blanco mate; reflector de aluminio; óptica super intensiva; balasto electrónico; protección IP 20 y aislamiento clase F. (material) | 1.000 | 149.22 | 149.22 |
| mt34lha010g | Ud | Lámpara halógena QT 12 de 75 W. (material) | 1.000 | 9.77 | 9.77 |
| mo003 | h | Oficial 1ª electricista. (mano de obra) | 0.400 | 17.82 | 7.13 |
| mo102 | h | Ayudante electricista. (mano de obra) | 0.400 | 16.10 | 6.44 |
| % | % | Costes directos complementarios | 2 % | 172.56 | 3.45 |
|  |  | Costes directos |  |  | 176.01 |
