# Luminaria sobre carril electrificado trifásico "LLEDÓ"

- Propiedad del archivo: CYPE INGENIEROS, S.A.
- Formato: FIEBDC-3/2002
- Divisa: EUR
- Costes indirectos: 3.00 %
- IVA: 21.00 %

## I Instalaciones

### II Iluminación

#### III Interior

**III235** Ud Luminaria sobre carril electrificado trifásico "LLEDÓ".
Luminaria de chapa de acero, acabado termoesmaltado, de color blanco, no regulable, serie Forum carril electrificado trifásico, referencia 59813078400FLBM "LLEDÓ", de 54 W, alimentación a 220/240 V y 50-60 Hz, de 124,2x769x145,4 mm, con lámpara LED no reemplazable LED840, temperatura de color 4000 K, óptica formada por reflector recubierto con aluminio vaporizado, acabado muy brillante, de alto rendimiento, haz de luz extensivo, índice de reproducción cromática mayor de 80, flujo luminoso 5400 lúmenes, grado de protección IP20. Instalación sobre carril electrificado trifásico.
Incluye: Replanteo. Montaje, conexionado y comprobación de su correcto funcionamiento.
Criterio de medición de proyecto: Número de unidades previstas, según documentación gráfica de Proyecto.
Criterio de medición de obra: Se medirá el número de unidades realmente ejecutadas según especificaciones de Proyecto.
Criterio de valoración económica: El precio no incluye el carril electrificado trifásico.

| Código | Ud | Descripción | Rendimiento | Precio | Importe |
|---|---|---|---|---|---|
| mt34lle160f | Ud | Luminaria para carril electrificado trifásico, de chapa de acero, acabado termoesmaltado, de color blanco, no regulable, serie Forum carril electrificado trifásico, referencia 59813078400FLBM "LLEDÓ", de 54 W, alimentación a 220/240 V y 50-60 Hz, de 124,2x769x145,4 mm, con lámpara LED no reemplazable LED840, temperatura de color 4000 K, óptica formada por reflector recubierto con aluminio vaporizado, acabado muy brillante, de alto rendimiento, haz de luz extensivo, índice de reproducción cromática mayor de 80, flujo luminoso 5400 lúmenes, grado de protección IP20. (material) | 1.000 | 202.56 | 202.56 |
| mo003 | h | Oficial 1ª electricista. (mano de obra) | 0.100 | 19.56 | 1.96 |
| mo102 | h | Ayudante electricista. (mano de obra) | 0.100 | 18.01 | 1.80 |
| % | % | Costes directos complementarios | 2 % | 206.32 | 4.13 |
|  |  | Costes directos |  |  | 210.45 |
