# Luminaria lineal de techo

- Propiedad del archivo: CYPE INGENIEROS, S.A.
- Formato: FIEBDC-3/2002
- Divisa: EUR
- Costes indirectos: 3.00 %
- IVA: 21.00 %

**III145** Ud Luminaria lineal de techo, de chapa de acero, acabado termoesmaltado, de color blanco acabado mate texturizado, regulación DALI, serie Ice Line 2 Dynamic S, referencia 29630608TW0000 "LLEDÓ", de 13 W, alimentación a 220/240 V y 50-60 Hz, de 600x50x75 mm, con lámpara LED Dynamic LED, temperatura de color regulable entre 2700 y 6500 K, difusor de policarbonato opal color hielo, índice de reproducción cromática mayor de 80, flujo luminoso 1100 lúmenes, grado de protección IP20, con kit de inicio y final de línea para luminaria lineal, referencia 296300000020K y elementos de fijación para instalación de luminaria de superficie, referencia 2933000000000; instalación en superficie.
Luminaria lineal de techo, de chapa de acero, acabado termoesmaltado, de color blanco acabado mate texturizado, regulación DALI, serie Ice Line 2 Dynamic S, referencia 29630608TW0000 "LLEDÓ", de 13 W, alimentación a 220/240 V y 50-60 Hz, de 600x50x75 mm, con lámpara LED Dynamic LED, temperatura de color regulable entre 2700 y 6500 K, difusor de policarbonato opal color hielo, índice de reproducción cromática mayor de 80, flujo luminoso 1100 lúmenes, grado de protección IP20, con kit de inicio y final de línea para luminaria lineal, referencia 296300000020K y elementos de fijación para instalación de luminaria de superficie, referencia 2933000000000; instalación en superficie.
Incluye: Replanteo. Montaje, conexionado y comprobación de su correcto funcionamiento.
Criterio de medición de proyecto: Número de unidades previstas, según documentación gráfica de Proyecto.
Criterio de medición de obra: Se medirá el número de unidades realmente ejecutadas según especificaciones de Proyecto.

| Código | Ud | Descripción | Rendimiento | Precio | Importe |
|---|---|---|---|---|---|
| mt34lle110aa | Ud | Luminaria lineal de techo, de chapa de acero, acabado termoesmaltado, de color blanco acabado mate texturizado, regulación DALI, serie Ice Line 2 Dynamic S, referencia 29630608TW0000 "LLEDÓ", de 13 W, alimentación a 220/240 V y 50-60 Hz, de 600x50x75 mm, con lámpara LED Dynamic LED, temperatura de color regulable entre 2700 y 6500 K, difusor de policarbonato opal color hielo, índice de reproducción cromática mayor de 80, flujo luminoso 1100 lúmenes, grado de protección IP20. (material) | 1.000 | 331.67 | 331.67 |
| mt34lle131b | Ud | Kit de inicio y final de línea para luminaria lineal, referencia 296300000020K "LLEDÓ", con regletas de conexión. (material) | 1.000 | 39.60 | 39.60 |
| mt34lle134a | Ud | Elementos de fijación para instalación de luminaria de superficie, referencia 2933000000000 "LLEDÓ". (material) | 1.000 | 5.02 | 5.02 |
| mo003 | h | Oficial 1ª electricista. (mano de obra) | 0.300 | 19.11 | 5.73 |
| mo102 | h | Ayudante electricista. (mano de obra) | 0.300 | 17.50 | 5.25 |
| % | % | Costes directos complementarios | 2 % | 387.27 | 7.75 |
|  |  | Costes directos |  |  | 395.02 |
