# Luminaria lineal en ángulo de 90° de techo

- Propiedad del archivo: CYPE INGENIEROS, S.A.
- Formato: FIEBDC-3/2002
- Divisa: EUR
- Costes indirectos: 3.00 %
- IVA: 21.00 %

**III145** Ud Luminaria lineal en ángulo de 90° de techo, de chapa de acero, acabado termoesmaltado, de color blanco acabado mate texturizado, no regulable, serie Ice Line 2 LED S SQ, referencia 296301383000908 "LLEDÓ", de 13 W, alimentación a 220/240 V y 50-60 Hz, de 336x316x75 mm, con cuatro lámparas LED LED830, temperatura de color 3000 K, difusor de policarbonato opal color hielo, índice de reproducción cromática mayor de 80, flujo luminoso 1150 lúmenes, grado de protección IP20, con kit de inicio y final de línea para luminaria lineal, referencia 296300000000K y elementos de fijación para instalación de luminaria de superficie, referencia 2933000000000; instalación en superficie.
Luminaria lineal en ángulo de 90° de techo, de chapa de acero, acabado termoesmaltado, de color blanco acabado mate texturizado, no regulable, serie Ice Line 2 LED S SQ, referencia 296301383000908 "LLEDÓ", de 13 W, alimentación a 220/240 V y 50-60 Hz, de 336x316x75 mm, con cuatro lámparas LED LED830, temperatura de color 3000 K, difusor de policarbonato opal color hielo, índice de reproducción cromática mayor de 80, flujo luminoso 1150 lúmenes, grado de protección IP20, con kit de inicio y final de línea para luminaria lineal, referencia 296300000000K y elementos de fijación para instalación de luminaria de superficie, referencia 2933000000000; instalación en superficie.
Incluye: Replanteo. Montaje, conexionado y comprobación de su correcto funcionamiento.
Criterio de medición de proyecto: Número de unidades previstas, según documentación gráfica de Proyecto.
Criterio de medición de obra: Se medirá el número de unidades realmente ejecutadas según especificaciones de Proyecto.

| Código | Ud | Descripción | Rendimiento | Precio | Importe |
|---|---|---|---|---|---|
| mt34lle125a | Ud | Luminaria lineal en ángulo de 90° de techo, de chapa de acero, acabado termoesmaltado, de color blanco acabado mate texturizado, no regulable, serie Ice Line 2 LED S SQ, referencia 296301383000908 "LLEDÓ", de 13 W, alimentación a 220/240 V y 50-60 Hz, de 336x316x75 mm, con cuatro lámparas LED LED830, temperatura de color 3000 K, difusor de policarbonato opal color hielo, índice de reproducción cromática mayor de 80, flujo luminoso 1150 lúmenes, grado de protección IP20. (material) | 1.000 | 226.03 | 226.03 |
| mt34lle131a | Ud | Kit de inicio y final de línea para luminaria lineal, referencia 296300000000K "LLEDÓ", con regletas de conexión. (material) | 1.000 | 29.96 | 29.96 |
| mt34lle134a | Ud | Elementos de fijación para instalación de luminaria de superficie, referencia 2933000000000 "LLEDÓ". (material) | 1.000 | 5.02 | 5.02 |
| mo003 | h | Oficial 1ª electricista. (mano de obra) | 0.300 | 19.11 | 5.73 |
| mo102 | h | Ayudante electricista. (mano de obra) | 0.300 | 17.50 | 5.25 |
| % | % | Costes directos complementarios | 2 % | 271.99 | 5.44 |
|  |  | Costes directos |  |  | 277.43 |
