# Aplique de pared, de 402x130x400 mm, para 1 lámpara fluorescente TC-L de 24 W, modelo OD-6916 1x24W BF TC-L "ODEL-LUX"

- Propiedad del archivo: CYPE INGENIEROS, S.A.
- Formato: FIEBDC-3/2002
- Divisa: EUR
- Costes indirectos: 3.00 %
- IVA: 21.00 %

**III160** Ud Aplique de pared, de 402x130x400 mm, para 1 lámpara fluorescente TC-L de 24 W, modelo OD-6916 1x24W BF TC-L "ODEL-LUX".
Suministro e instalación de aplique de pared, de 402x130x400 mm, para 1 lámpara fluorescente TC-L de 24 W, modelo OD-6916 1x24W BF TC-L "ODEL-LUX", con cuerpo de luminaria formado por perfiles de aluminio extruido, termoesmaltado, blanco; reflector termoesmaltado blanco; difusor de policarbonato con chapa microperforada; protección IP 20, aislamiento clase F y rendimiento mayor del 65%. Incluso lámparas.
Incluye: Replanteo. Montaje, conexionado y comprobación de su correcto funcionamiento.
Criterio de medición de proyecto: Número de unidades previstas, según documentación gráfica de Proyecto.
Criterio de medición de obra: Se medirá el número de unidades realmente ejecutadas según especificaciones de Proyecto.

| Código | Ud | Descripción | Rendimiento | Precio | Importe |
|---|---|---|---|---|---|
| mt34ode030b | Ud | Aplique de pared, de 402x130x400 mm, para 1 lámpara fluorescente TC-L de 24 W, modelo OD-6916 1x24W BF TC-L "ODEL-LUX", con cuerpo de luminaria formado por perfiles de aluminio extruido, termoesmaltado, blanco; reflector termoesmaltado blanco; difusor de policarbonato con chapa microperforada; protección IP 20, aislamiento clase F y rendimiento mayor del 65%. (material) | 1.000 | 120.08 | 120.08 |
| mt34tuf020e | Ud | Lámpara fluorescente compacta TC-L de 24 W. (material) | 1.000 | 4.83 | 4.83 |
| mo003 | h | Oficial 1ª electricista. (mano de obra) | 0.150 | 17.82 | 2.67 |
| mo102 | h | Ayudante electricista. (mano de obra) | 0.150 | 16.10 | 2.42 |
| % | % | Costes directos complementarios | 2 % | 130.00 | 2.60 |
|  |  | Costes directos |  |  | 132.60 |
