# Rehabilitación energética en el sistema de alumbrado del edificio mediante la sustitución de luminaria existente empotrada por luminaria de techo Downlight

- Propiedad del archivo: CYPE INGENIEROS, S.A.
- Formato: FIEBDC-3/2002
- Divisa: EUR
- Costes indirectos: 3.00 %
- IVA: 21.00 %

## Z Rehabilitación energética

### ZI Iluminación

#### ZIB Aparatos de iluminación

**ZIB010** Ud Rehabilitación energética en el sistema de alumbrado del edificio mediante la sustitución de luminaria existente empotrada por luminaria de techo Downlight, de 220 mm de diámetro y 100 mm de altura, para 2 lámparas fluorescentes compactas dobles TC-DEL de 26 W, modelo LD-DL/E 200 2x26W TC-DEL "L&D", empotrada, previo desmontaje de la luminaria con medios manuales y carga manual del material desmontado sobre camión o contenedor.
Rehabilitación energética en el sistema de alumbrado del edificio mediante la sustitución de luminaria existente empotrada por luminaria de techo Downlight, de 220 mm de diámetro y 100 mm de altura, para 2 lámparas fluorescentes compactas dobles TC-DEL de 26 W, modelo LD-DL/E 200 2x26W TC-DEL "L&D", empotrada. Incluso desmontaje de la luminaria existente con medios manuales, limpieza de restos, retirada y carga manual sobre camión o contenedor. Totalmente montada, conexionada y comprobada.
Incluye: Desmontaje de los elementos con medios manuales. Retirada y acopio del material desmontado. Limpieza de los restos de obra. Carga del material desmontado y restos de obra sobre camión o contenedor. Replanteo. Montaje, fijación y nivelación. Conexionado. Colocación de lámparas y accesorios.
Criterio de medición de proyecto: Número de unidades previstas, según documentación gráfica de Proyecto.
Criterio de medición de obra: Se medirá el número de unidades realmente ejecutadas según especificaciones de Proyecto.

| Código | Ud | Descripción | Rendimiento | Precio | Importe |
|---|---|---|---|---|---|
| mt34lyd080b | Ud | Luminaria de techo Downlight, de 220 mm de diámetro y 100 mm de altura, para 2 lámparas fluorescentes compactas dobles TC-DEL de 26 W, modelo LD-DL/E 200 2x26W TC-DEL "L&D"; aro embellecedor de aluminio inyectado, termoesmaltado, blanco; reflector de aluminio con acabado especular; protección IP 20 y aislamiento clase F. (material) | 1.000 | 105.87 | 105.87 |
| mt34tuf020q | Ud | Lámpara fluorescente compacta TC-DEL de 26 W. (material) | 2.000 | 4.47 | 8.94 |
| mo003 | h | Oficial 1ª electricista. (mano de obra) | 0.522 | 17.82 | 9.30 |
| mo102 | h | Ayudante electricista. (mano de obra) | 0.522 | 16.10 | 8.40 |
| % | % | Costes directos complementarios | 2 % | 132.51 | 2.65 |
|  |  | Costes directos |  |  | 135.16 |
