# Luminaria de techo Downlight, de 240 mm de diámetro y 150 mm de altura, para 2 lámparas fluorescentes compactas dobles TC-D de 18 W, modelo LD-DL/S 240 2x18W TC-D "L&D"

- Propiedad del archivo: CYPE INGENIEROS, S.A.
- Formato: FIEBDC-3/2002
- Divisa: EUR
- Costes indirectos: 3.00 %
- IVA: 21.00 %

**III110** Ud Luminaria de techo Downlight, de 240 mm de diámetro y 150 mm de altura, para 2 lámparas fluorescentes compactas dobles TC-D de 18 W, modelo LD-DL/S 240 2x18W TC-D "L&D".
Suministro e instalación de luminaria de techo Downlight, de 240 mm de diámetro y 150 mm de altura, para 2 lámparas fluorescentes compactas dobles TC-D de 18 W, modelo LD-DL/S 240 2x18W TC-D "L&D"; cuerpo interior de chapa de acero, termoesmaltado, blanco; reflector de aluminio con acabado especular; aislamiento clase F. Incluso lámparas.
Incluye: Replanteo. Montaje, conexionado y comprobación de su correcto funcionamiento.
Criterio de medición de proyecto: Número de unidades previstas, según documentación gráfica de Proyecto.
Criterio de medición de obra: Se medirá el número de unidades realmente ejecutadas según especificaciones de Proyecto.

| Código | Ud | Descripción | Rendimiento | Precio | Importe |
|---|---|---|---|---|---|
| mt34lyd010e | Ud | Luminaria de techo Downlight, de 240 mm de diámetro y 150 mm de altura, para 2 lámparas fluorescentes compactas dobles TC-D de 18 W, modelo LD-DL/S 240 2x18W TC-D "L&D"; cuerpo interior de chapa de acero, termoesmaltado, blanco; reflector de aluminio con acabado especular; aislamiento clase F. (material) | 1.000 | 216.24 | 216.24 |
| mt34tuf020n | Ud | Lámpara fluorescente compacta TC-D de 18 W. (material) | 2.000 | 4.47 | 8.94 |
| mo003 | h | Oficial 1ª electricista. (mano de obra) | 0.161 | 17.82 | 2.87 |
| mo102 | h | Ayudante electricista. (mano de obra) | 0.161 | 16.10 | 2.59 |
| % | % | Costes directos complementarios | 2 % | 230.64 | 4.61 |
|  |  | Costes directos |  |  | 235.25 |
