# Luminaria de superficie, de 652x652x100 mm, para 4 lámparas fluorescentes TL de 18 W

- Propiedad del archivo: CYPE INGENIEROS, S.A.
- Formato: FIEBDC-3/2002
- Divisa: EUR
- Costes indirectos: 3.00 %
- IVA: 21.00 %

**III140** Ud Luminaria de superficie, de 652x652x100 mm, para 4 lámparas fluorescentes TL de 18 W.
Suministro e instalación de luminaria de superficie, de 652x652x100 mm, para 4 lámparas fluorescentes TL de 18 W, con cuerpo de luminaria de chapa de acero lacado en color blanco, cantoneras de ABS y lamas transversales estriadas; reflector de aluminio brillante; balasto magnético; protección IP 20 y aislamiento clase F. Incluso lámparas.
Incluye: Replanteo. Montaje, conexionado y comprobación de su correcto funcionamiento.
Criterio de medición de proyecto: Número de unidades previstas, según documentación gráfica de Proyecto.
Criterio de medición de obra: Se medirá el número de unidades realmente ejecutadas según especificaciones de Proyecto.

| Código | Ud | Descripción | Rendimiento | Precio | Importe |
|---|---|---|---|---|---|
| mt34lam120cs | Ud | Luminaria de superficie, de 652x652x100 mm, para 4 lámparas fluorescentes TL de 18 W, con cuerpo de luminaria de chapa de acero lacado en color blanco, cantoneras de ABS y lamas transversales estriadas; reflector de aluminio brillante; balasto magnético; protección IP 20 y aislamiento clase F. (material) | 1.000 | 115.31 | 115.31 |
| mt34tuf010k | Ud | Tubo fluorescente TL de 18 W. (material) | 4.000 | 7.21 | 28.84 |
| mo003 | h | Oficial 1ª electricista. (mano de obra) | 0.161 | 17.82 | 2.87 |
| mo102 | h | Ayudante electricista. (mano de obra) | 0.161 | 16.10 | 2.59 |
| % | % | Costes directos complementarios | 2 % | 149.61 | 2.99 |
|  |  | Costes directos |  |  | 152.60 |
