# Luminaria de mesa orientable, de 725x220x55 mm, para 1 lámpara fluorescente TC-L de 55 W, modelo NOA Mesa 1x55W TC-L Titanio "L&D"

- Propiedad del archivo: CYPE INGENIEROS, S.A.
- Formato: FIEBDC-3/2002
- Divisa: EUR
- Costes indirectos: 3.00 %
- IVA: 21.00 %

**III190** Ud Luminaria de mesa orientable, de 725x220x55 mm, para 1 lámpara fluorescente TC-L de 55 W, modelo NOA Mesa 1x55W TC-L Titanio "L&D".
Suministro e instalación de luminaria de mesa orientable, de 725x220x55 mm, para 1 lámpara fluorescente TC-L de 55 W, modelo NOA Mesa 1x55W TC-L Titanio "L&D", con cuerpo de luminaria de aluminio, color titanio; difusor acrílico microprismático de luz directa y difusor acrílico transparente de luz indirecta; protección IP 20 y aislamiento clase F; detector de movimiento; interruptor con célula fotoeléctrica; mástil de 1,1 m de altura y sistema de anclaje de acero inoxidable. Incluso lámparas.
Incluye: Montaje, conexionado y comprobación de su correcto funcionamiento.
Criterio de medición de proyecto: Número de unidades previstas, según documentación gráfica de Proyecto.
Criterio de medición de obra: Se medirá el número de unidades realmente ejecutadas según especificaciones de Proyecto.

| Código | Ud | Descripción | Rendimiento | Precio | Importe |
|---|---|---|---|---|---|
| mt34lyd160b | Ud | Luminaria de mesa orientable, de 725x220x55 mm, para 1 lámpara fluorescente TC-L de 55 W, modelo NOA Mesa 1x55W TC-L Titanio "L&D", con cuerpo de luminaria de aluminio, color titanio; difusor acrílico microprismático de luz directa y difusor acrílico transparente de luz indirecta; protección IP 20 y aislamiento clase F; detector de movimiento; interruptor con célula fotoeléctrica; mástil de 1,1 m de altura y sistema de anclaje de acero inoxidable. (material) | 1.000 | 675.68 | 675.68 |
| mt34tuf020j | Ud | Lámpara fluorescente compacta TC-L de 55 W. (material) | 1.000 | 5.52 | 5.52 |
| mo003 | h | Oficial 1ª electricista. (mano de obra) | 0.129 | 17.82 | 2.30 |
| mo102 | h | Ayudante electricista. (mano de obra) | 0.129 | 16.10 | 2.08 |
| % | % | Costes directos complementarios | 2 % | 685.58 | 13.71 |
|  |  | Costes directos |  |  | 699.29 |
