# Rehabilitación energética en el sistema de alumbrado del edificio mediante la sustitución de lámpara incandescente existente por lámpara fluorescente compacta doble (TC-D) "LLEDÓ"

- Propiedad del archivo: CYPE INGENIEROS, S.A.
- Formato: FIEBDC-3/2002
- Divisa: EUR
- Costes indirectos: 3.00 %
- IVA: 21.00 %

**ZIA010** Ud Rehabilitación energética en el sistema de alumbrado del edificio mediante la sustitución de lámpara incandescente existente por lámpara fluorescente compacta doble (TC-D) "LLEDÓ", de 18 (W) de potencia, previo desmontaje de la lámpara con medios manuales y carga manual del material desmontado sobre camión o contenedor.
Rehabilitación energética en el sistema de alumbrado del edificio mediante la sustitución de lámpara incandescente existente por lámpara fluorescente compacta doble (TC-D) "LLEDÓ", de 18 (W) de potencia. Incluso desmontaje de la lámpara existente con medios manuales, retirada y carga manual sobre camión o contenedor. Totalmente montada, conexionada y probada.
Incluye: Desmontaje de la lámpara. Carga manual del material desmontado sobre camión o contenedor. Replanteo. Colocación de la lámpara.
Criterio de medición de proyecto: Número de unidades previstas, según documentación gráfica de Proyecto.
Criterio de medición de obra: Se medirá el número de unidades realmente ejecutadas según especificaciones de Proyecto.

| Código | Ud | Descripción | Rendimiento | Precio | Importe |
|---|---|---|---|---|---|
| mt34tuf020n | Ud | Lámpara fluorescente compacta TC-D de 18 W. (material) | 1.000 | 4.47 | 4.47 |
| mo003 | h | Oficial 1ª electricista. (mano de obra) | 0.022 | 17.82 | 0.39 |
| mo102 | h | Ayudante electricista. (mano de obra) | 0.022 | 16.10 | 0.35 |
| % | % | Costes directos complementarios | 2 % | 5.21 | 0.10 |
|  |  | Costes directos |  |  | 5.31 |
